# Llenado manual puntual, referencia C41018000 de Ferroli

- Propiedad del archivo: CONSTRUNARIO
- Formato: FIEBDC-3/2012
- Programa: Construnario Versión 3.51
- Fecha de los precios: 27/01/2023
- Divisa: EUR

**C41018000** u Llenado manual puntual, referencia C41018000 de Ferroli
- Sistema de llenado manual, válido para todos los modelos, posibilidad de elegir ubicación.
