# Cremallera llenado manual, referencia C41018010 de Ferroli

- Propiedad del archivo: CONSTRUNARIO
- Formato: FIEBDC-3/2012
- Programa: Construnario VersiĆ³n 3.51
- Fecha de los precios: 27/01/2023
- Divisa: EUR

**C41018010** u Cremallera llenado manual, referencia C41018010 de Ferroli
- Cremallera en tapa de silo para facilitar el llenado mediante sacos o big bag.
