# Conexión silo-sinfín rígido, referencia C41018020 de Ferroli

- Propiedad del archivo: CONSTRUNARIO
- Formato: FIEBDC-3/2012
- Programa: Construnario Versión 3.51
- Fecha de los precios: 27/01/2023
- Divisa: EUR

**C41018020** u Conexión silo-sinfín rígido, referencia C41018020 de Ferroli
- Para tubo diámetro exterior 75 mm, incluye guillotina de aislamiento.
