# Conexión silo-sinfín flexible y/o rígido, referencia C41018040 de Ferroli

- Propiedad del archivo: CONSTRUNARIO
- Formato: FIEBDC-3/2012
- Programa: Construnario Versión 3.51
- Fecha de los precios: 27/01/2023
- Divisa: EUR

**C41018040** u Conexión silo-sinfín flexible y/o rígido, referencia C41018040 de Ferroli
- Permite alimentar 2 calderas desde un silo comun. Para tubo diámetro exterior 75 mm. Incluye guillotina de aislamiento.
