# Conexión silo aspiración flexible, referencia C41018050 de Ferroli

- Propiedad del archivo: CONSTRUNARIO
- Formato: FIEBDC-3/2012
- Programa: Construnario Versión 3.51
- Fecha de los precios: 27/01/2023
- Divisa: EUR

**C41018050** u Conexión silo aspiración flexible, referencia C41018050 de Ferroli
- Brida para manguera de aspiración de 50 mm.
