# Tornillo sinfín rigido de 2 metros, referencia C41018060 de Ferroli

- Propiedad del archivo: CONSTRUNARIO
- Formato: FIEBDC-3/2012
- Programa: Construnario Versión 3.51
- Fecha de los precios: 27/01/2023
- Divisa: EUR

**C41018060** u Tornillo sinfín rigido de 2 metros, referencia C41018060 de Ferroli
- Motor de 90 W, recubrimiento rígido de 75mm, espiral de 36 mm. Puede transportar hasta 124 kg/h.
