# Manguera de aspiración 50 mm, referencia C41018080 de Ferroli

- Propiedad del archivo: CONSTRUNARIO
- Formato: FIEBDC-3/2012
- Programa: Construnario Versión 3.51
- Fecha de los precios: 27/01/2023
- Divisa: EUR

**C41018080** u Manguera de aspiración 50 mm, referencia C41018080 de Ferroli
- PVC Robusta y flexible con interior liso y entramado de cobre trenzado, conductor de electricidad ** ** Manguera de aspiración flexible: – Apta para pellet y hueso de aceituna. – Rollos de 50m.
