# Kit de ruedas y patas, referencia C41018510 de Ferroli. Para emisor modelo Napoli

- Propiedad del archivo: CONSTRUNARIO
- Formato: FIEBDC-3/2012
- Programa: Construnario VersiĆ³n 3.51
- Fecha de los precios: 27/01/2023
- Divisa: EUR

| Código | Ud | Descripción |
|---|---|---|
| C41018510 | u | Kit de ruedas y patas, referencia C41018510 de Ferroli. Para emisor modelo Napoli |
