# Tubo coaxial prolongación 1 m (1KWMA59W), referencia C50015560 de Ferroli

- Propiedad del archivo: CONSTRUNARIO
- Formato: FIEBDC-3/2012
- Programa: Construnario Versión 3.51
- Fecha de los precios: 27/01/2023
- Divisa: EUR

**C50015560** u Tubo coaxial prolongación 1 m (1KWMA59W), referencia C50015560 de Ferroli
Material: – Exterior PVC. – Interior PPs.
