# Conexión tubo coaxial vertical con toma de muestras (041002X0), referencia C50016390 de Ferroli

- Propiedad del archivo: CONSTRUNARIO
- Formato: FIEBDC-3/2012
- Programa: Construnario Versión 3.51
- Fecha de los precios: 27/01/2023
- Divisa: EUR

**C50016390** u Conexión tubo coaxial vertical con toma de muestras (041002X0), referencia C50016390 de Ferroli
- Conexión tubo coaxial vertical con toma de muestras (041002X0).
