# Conexión tubo coaxial con toma de muestras (041006X0), referencia C50016400 de Ferroli

- Propiedad del archivo: CONSTRUNARIO
- Formato: FIEBDC-3/2012
- Programa: Construnario Versión 3.51
- Fecha de los precios: 27/01/2023
- Divisa: EUR

**C50016400** u Conexión tubo coaxial con toma de muestras (041006X0), referencia C50016400 de Ferroli
Necesario siempre para realizar salida con Ø 80/125. Material: – Exterior PVC. – Interior PPs.
