# Kit salida gases reposición estanca Ø 60/100, referencia C50016960 de Ferroli

- Propiedad del archivo: CONSTRUNARIO
- Formato: FIEBDC-3/2012
- Programa: Construnario Versión 3.51
- Fecha de los precios: 27/01/2023
- Divisa: EUR

**C50016960** u Kit salida gases reposición estanca Ø 60/100, referencia C50016960 de Ferroli
Kit salida gases reposición estanca Ø 60/100, compuesto de: conexión tubo coaxial Ø 60/100 con recogecondensados (C50016530) + curva coaxial 90º (C50015320) + kit coaxial 1 m con deflector (C50275371) (B0B.012.000104.00353B)
