# Regleta marcado kit solar placas Bluehelix Tech RRT, referencia C50017300 de Ferroli

- Propiedad del archivo: CONSTRUNARIO
- Formato: FIEBDC-3/2012
- Programa: Construnario VersiĆ³n 3.51
- Fecha de los precios: 27/01/2023
- Divisa: EUR

| Código | Ud | Descripción |
|---|---|---|
| C50017300 | u | Regleta marcado kit solar placas Bluehelix Tech RRT, referencia C50017300 de Ferroli |
