# Kit de 4 conexiones para modelos Ecotop VHM, referencia C51022590 de Ferroli

- Propiedad del archivo: CONSTRUNARIO
- Formato: FIEBDC-3/2012
- Programa: Construnario Versión 3.51
- Fecha de los precios: 27/01/2023
- Divisa: EUR

**C51022590** u Kit de 4 conexiones para modelos Ecotop VHM, referencia C51022590 de Ferroli
Incluye: 2 tapones de cierre, conexión entrada paneles, conexión salida panel con vaina y purgador manual.
