# Kit de tubos para conexiones intermedias, referencia C51022600 de Ferroli

- Propiedad del archivo: CONSTRUNARIO
- Formato: FIEBDC-3/2012
- Programa: Construnario VersiĆ³n 3.51
- Fecha de los precios: 27/01/2023
- Divisa: EUR

**C51022600** u Kit de tubos para conexiones intermedias, referencia C51022600 de Ferroli
Kit de tubos para conexiones intermedias para modelos Ecotop VHM.
