# Estructuras de sujeción de captadores Ecotop VHM, cubierta inclinada, sujección ganchos, modelo VHM 2.7, referencia C51023120 de Ferroli. 7 paneles

- Propiedad del archivo: CONSTRUNARIO
- Formato: FIEBDC-3/2012
- Programa: Construnario Versión 3.51
- Fecha de los precios: 27/01/2023
- Divisa: EUR

**C51023120** u Estructuras de sujeción de captadores Ecotop VHM, cubierta inclinada, sujección ganchos, modelo VHM 2.7, referencia C51023120 de Ferroli. 7 paneles
– Cumple con el CTE.3.3.2.3 – Gran variedad de ángulo de inclinación. – Facilidad de montaje.
