# Kit Solar intercambiador de placas con V. 2 V., referencia C51023561 de Ferroli

- Propiedad del archivo: CONSTRUNARIO
- Formato: FIEBDC-3/2012
- Programa: Construnario Versión 3.51
- Fecha de los precios: 27/01/2023
- Divisa: EUR

**C51023700** u Kit Solar intercambiador de placas con V. 2 V., referencia C51023561 de Ferroli
Kit Solar intercambiador de placas con V. 2 V. Componentes del Kit. Constará principalmente de: – Válvula de 2 vías, para conseguir que únicamente entre agua caliente de paneles en el intercambiador de placas cuando exista demanda de A.C.S. por parte del usuario. – Interrcambiador de placas. – Válvula mezcladora termostática. –Tubos y conexiones de cobre para adaptar este kit a la propia caldera.
