# Control de condensación hasta -20ºC, CC de Ferroli

- Propiedad del archivo: CONSTRUNARIO
- Formato: FIEBDC-3/2012
- Programa: Construnario Versión 3.51
- Fecha de los precios: 27/01/2023
- Divisa: EUR

**CC_FER** u Control de condensación hasta -20ºC, CC de Ferroli
Control de condensación hasta -20ºC. Obtenido mediante la regulación constante de la velocidad de rotación de los ventiladores hasta alcanzar temperaturas del aire exterior de -20ºC.
