# Control de condensación hasta 0ºC, CT de Ferroli

- Propiedad del archivo: CONSTRUNARIO
- Formato: FIEBDC-3/2012
- Programa: Construnario Versión 3.51
- Fecha de los precios: 27/01/2023
- Divisa: EUR

**CT_FER** u Control de condensación hasta 0ºC, CT de Ferroli
Control de condensación hasta 0ºC. Hasta temperaturas del aire exterior de 0ºC obtenida mediante la parada de algunos ventiladores.
