# Desobrecalentador, DS de Ferroli

- Propiedad del archivo: CONSTRUNARIO
- Formato: FIEBDC-3/2012
- Programa: Construnario VersiĆ³n 3.51
- Fecha de los precios: 27/01/2023
- Divisa: EUR

**DS_FER** u Desobrecalentador, DS de Ferroli
Desobrecalentador. RecuperaciĆ³n del 20%.
