# Conexiones hidráulicas externas, EW de Ferroli

- Propiedad del archivo: CONSTRUNARIO
- Formato: FIEBDC-3/2012
- Programa: Construnario Versión 3.51
- Fecha de los precios: 27/01/2023
- Divisa: EUR

**EW_FER** u Conexiones hidráulicas externas, EW de Ferroli
Conexiones hidráulicas externas. Tubos hidráulicos para la conexión de la unidad al sistema hasta el exterior de la unidad, por una instalación más fácil sin quitar los panes. Incluidas en unidades equipadas de bomba.
