# Termo Tíber C 50 S, referencia GRKD44KA de Ferroli. 742x368x390 mm

- Propiedad del archivo: CONSTRUNARIO
- Formato: FIEBDC-3/2012
- Programa: Construnario Versión 3.51
- Fecha de los precios: 27/01/2023
- Divisa: EUR

**GRKD44KA** u Termo Tíber C 50 S, referencia GRKD44KA de Ferroli. 742x368x390 mm
REDUCIDO CONSUMO Clasificación energética C Capa aislante de poliuretano expandido de 25mm de espesor. Clasificación energética C para el funcionamiento del termo en todo su rango de temperaturas. AHORROS SUPERIORES AL 10 % frente a otros termos con la misma clasificación. Termostato regulable exterior Permite ajustar la temperatura del agua, con el consiguiente ahorro energético y aumento de la vida del termo. Termómetro digital Permite visualizar de forma precisa y exacta la temperatura de preparación del agua caliente. Indicador de carga Luz que permite visualizar el funcionamiento de la resistencia. MODELOS HORIZONTALES Y VERTICALES Los modelos de 80 y 100 litros de la gama Tíber C están disponibles en dos formatos: vertical y horizontal, con una configuración específica para trabajar en esa posición.
