# Interacumulador para agua caliente vertical para interior, referencia GRL4110A ECOUNIT F-1C HP de Ferroli. Capacidad: 169 l. Medidas: 1453 x 540 mm

- Propiedad del archivo: CONSTRUNARIO
- Formato: FIEBDC-3/2012
- Programa: Construnario Versión 3.51
- Fecha de los precios: 27/01/2023
- Divisa: EUR

**GRL4110A** u Interacumulador para agua caliente vertical para interior, referencia GRL4110A ECOUNIT F-1C HP de Ferroli. Capacidad: 169 l. Medidas: 1453 x 540 mm
Precio: 1653.00
Interacumulador para agua caliente vertical para interior, referencia GRL4110A ECOUNIT F-1C HP de Ferroli. Capacidad: 169 l. Medidas: 1453 x 540 mm Características • Interacumuladores para producción de ACS. • En acero vitrificado S/DIN 4753. • Modelos para instalación interior. • Instalación vertical. • Serpentín interior con gran superficie de intercambio. • Tratamiento vitrificado en altísima calidad, a 860ºC. • Ánodo de magnesio incluido de serie. • Termómetro incluido. • Resistencia eléctrica incluida de serie, de 1.500 W. • Disponible toma de recirculación para ACS. • Presión máxima 8 kg/cm3. Gama de interacumuladores Ferroli verticales para almacenamiento y producción de agua caliente con alta superficie de intercambio térmico. Así, se favorece la transmisión de calor. Interacumuladores de 200 l, 300 l Los modelos son para instalación en interior. Eficiencia energética C.
