# Termo digital Tíber B 100 H, referencia GRL678KA de Ferroli. 450x974x462 mm

- Propiedad del archivo: CONSTRUNARIO
- Formato: FIEBDC-3/2012
- Programa: Construnario Versión 3.51
- Fecha de los precios: 27/01/2023
- Divisa: EUR

**GRL678KA** u Termo digital Tíber B 100 H, referencia GRL678KA de Ferroli. 450x974x462 mm
NUEVA FUNCIÓN SMART Ahorro de hasta un 20% en el consumo eléctrico Mediante la función Smart el termo adecua de forma automática su consumo eléctrico a los hábitos de utilización del usuario, consiguiendo una temperatura precisa en función de la demanda de agua caliente real de cada usuario. Esta función se puede activar o desactivar opcionalmente. PANEL DIGITAL DE CONTROL Reducido consumo La gama de termos DIGITAL (Tíber B) está equipada con un panel de mandos digital que permite seleccionar la temperatura de calentamiento del agua así como visualizar dicha temperatura en todo momento. De esta forma el termo nunca calienta el agua por encima de la temperatura deseada lo que supone un gasto preciso y racional de energía empleada. Indicador de averías La aparición de un código en el panel nos Indica que se ha producido una avería en el aparato que impide su normal funcionamiento. RESISTENCIA ANTICALCÁREA INDEPENDIENTE DEL ÁNODO Nula fijación de cal: perfecto funcionamiento y larga duración El recubrimiento especial anticalcáreo Blue Forever proporciona a la resistencia una excelente propiedad anticalcárea que evita que la cal se adhiera a la superficie de la misma, asegurando de este modo su adecuado funcionamiento durante toda la vida del termo y garantizando una larga duración de la resistencia. A su vez, al llevar el ánodo separado evita la precipitación de cal sobre la misma y , por tanto, la “muerte prematura” del aparato. FUNCIÓN ANTILEGIONELA De manera automática, el termo elimina periodicamente cualquier bacteria o microorganismo, evitando cualquier problema de salud. MODELOS HORIZONTALES Y VERTICALES Los modelos de 80 y 100 litros de la gama Tíber B están disponibles en dos formatos: vertical y horizontal, con una configuración específica para trabajar en esa posición.
