# Termo eléctrico doble tanque Titano Twin 80, referencia GRZ54JKA de Ferroli. 1077x542x314 mm

- Propiedad del archivo: CONSTRUNARIO
- Formato: FIEBDC-3/2012
- Programa: Construnario Versión 3.51
- Fecha de los precios: 27/01/2023
- Divisa: EUR

**GRZ56JKA** u Termo eléctrico doble tanque Titano Twin 80, referencia GRZ54JKA de Ferroli. 1077x542x314 mm
DOBLE TANQUE Con 2 depósitos internos para un máximo aprovechamiento de la potencia eléctrica y del agua caliente acumulada. NUEVA FUNCIÓN SMART Ahorro de hasta un 20% en el consumo eléctrico Mediante la función Smart el termo adecua de forma automática su consumo eléctrico a los hábitos de utilización del usuario, consiguiendo una temperatura precisa en función de la demanda de agua caliente real de cada usuario. Esta función se puede activar o desactivar opcionalmente. RESISTENCIA ANTICALCÁREA INDEPENDIENTE DEL ÁNODO Nula fijación de cal: perfecto funcionamiento y larga duración El recubrimiento especial anticalcáreo Blue Forever proporciona a la resistencia una excelente propiedad anticalcárea que evita que la cal se adhiera a la superficie de la misma, asegurando de este modo su adecuado funcionamiento durante toda la vida del termo y garantizando una larga duración de la resistencia. A su vez, al llevar el ánodo separado evita la precipitación de cal sobre la misma y, por tanto, la “muerte prematura” del aparato. PANEL DE CONTROL Permite la selección y visualización de la temperatura del agua acumulada. FUNCIÓN ANTILEGIONELA De manera automática, el termo elimina periodicamente cualquier bacteria o microorganismo, evitando cualquier problema de salud. MODELOS MULTIPOSICIÓN Una gama completa, disponible en modelos desde los 30 litros hasta los 100 litros, para instalar tanto en vertical como en horizontal. Debido a su configuración interna, todos los modelos se pueden instalar en una u otra disposición sin tener pérdidas de rendimiento y efectividad.
