# Protocolo BACnet MSTP, interfaz serial RS485, ISB de Ferroli

- Propiedad del archivo: CONSTRUNARIO
- Formato: FIEBDC-3/2012
- Programa: Construnario VersiĆ³n 3.51
- Fecha de los precios: 27/01/2023
- Divisa: EUR

**ISB_FER** u Protocolo BACnet MSTP, interfaz serial RS485, ISB de Ferroli
Protocolo BACnet MSTP, interfaz serial RS485. Web server incluido.
