# Interfaz serial RS 485, referencia IS de Ferroli

- Propiedad del archivo: CONSTRUNARIO
- Formato: FIEBDC-3/2012
- Programa: Construnario Versión 3.51
- Fecha de los precios: 27/01/2023
- Divisa: EUR

**IS_FER** u Interfaz serial RS 485, referencia IS de Ferroli
Interfaz serial RS 485. Para conexiones a sistemas de control y de supervisión centralizados.
