# Protocolo Modbus TCP/IP, puerto Ethernet, IST de Ferroli

- Propiedad del archivo: CONSTRUNARIO
- Formato: FIEBDC-3/2012
- Programa: Construnario VersiĆ³n 3.51
- Fecha de los precios: 27/01/2023
- Divisa: EUR

**IST_FER** u Protocolo Modbus TCP/IP, puerto Ethernet, IST de Ferroli
Protocolo Modbus TCP/IP, puerto Ethernet. Web Server incluido.
