# Manómetros de alta y baja presión, MN de Ferroli

- Propiedad del archivo: CONSTRUNARIO
- Formato: FIEBDC-3/2012
- Programa: Construnario Versión 3.51
- Fecha de los precios: 27/01/2023
- Divisa: EUR

**MN_FER** u Manómetros de alta y baja presión, MN de Ferroli
Manómetros de alta y baja presión. Uno por cada circuito frigorífico.
