# Fancoil Cassette FCM 400-4T

- Propiedad del archivo: CONSTRUNARIO
- Formato: FIEBDC-3/2012
- Programa: Construnario Versión 3.51
- Fecha de los precios: 27/01/2023
- Divisa: EUR
- Código: ferroli-espa (10/02/2023)

**PFCM 400-4T** Fancoil Cassette FCM 400-4T
• Cassette de agua a dos y a cuatro tubos • Ventilador con motor EC de bajo consumo • Mando remoto IR de serie. (Mando de pared disponible como accesorio) • Disponibles válvulas de 3 vías y bandeja de condensados como accesorio • Bomba de condensados de serie (500-750 mm de elevación según modelo) • Disponible toma de aire para aporte de aire de ventilación • Posibilidad de descarga de aire a través de uno de los laterales para climatizar estancia cercana (con conducto circular)

| Código | Ud | Descripción | Rendimiento |
|---|---|---|---|
| 4A9673979 | u | Fancoil Ferroli de cassette de agua con sistema de 4 tubos, modelo FCM 400-4T referencia 4A9673979de Ferroli. CC (kW) 2,9 - HC (kW) 4,7 (material) | 0.000 |
| A76027620 | u | Rejilla pequeña, referencia A76027620 de Ferroli (material) | 0.000 |

## Recursos

**4A9673979** u Fancoil Ferroli de cassette de agua con sistema de 4 tubos
Compatible con instalaciones de aerotermia para proporcionar calefacción y refrigeración. Cassette de agua a 2 y a 4 tubos. El sistema de 2 tubos proporciona frío o calor, pero no ambos a la vez. El sistema de 4 tubos permite obtener refrigeración o calefacción en estancias distintas de manera simultánea, lo que ofrece mayor confort. Ventilador con motor EC de bajo consumo. El motor EC tiene una alta eficiencia energética y no se calienta, por lo que su vida útil es mayor. Mando de control remoto de infrarrojos de serie. El mando de pared está disponible como accesorio. Bomba de condensados de serie, con entre 500 y 750 mm de elevación según el modelo de fancoil de cassette Ferroli FCM. Sirve para evacuar el agua de condensación que se genera en el equipo. Toma de aire disponible para el aporte de aire de ventilación. Posibilidad de descarga de aire a través de uno de los laterales para climatizar estancias cercanas con un conducto circular. Necesidad de llevar siempre instaladas las válvulas de 3 vías (V3V) para que el fancoil de cassette FCM funcione correctamente. Válvula de 3 vías y bandeja de condensados disponibles como accesorios.

**A76027620** u Rejilla pequeña, referencia A76027620 de Ferroli
- Incluida.
