# Enfriadora y bomba de calor aerotérmica aire-agua, RCI/RNI 150 de Ferroli. 152/47,2 kW

- Propiedad del archivo: CONSTRUNARIO
- Formato: FIEBDC-3/2012
- Programa: Construnario Versión 3.51
- Fecha de los precios: 27/01/2023
- Divisa: EUR

**RCIRNI150** u Enfriadora y bomba de calor aerotérmica aire-agua, RCI/RNI 150 de Ferroli. 152/47,2 kW
• Equipo con gas refrigerante R410A (gama RCI). Disponible gama con gas refrigerante R454B de bajo GWP (gama RNI). • Versiones solo frío (R) y bomba de calor (P). • Equipo con 1 circuito (50-130) o 2 circuitos frigoríficos (150-180) y 2 compresores, uno de ellos INVERTER en cada circuito. • Compresor SCROLL ON-OFF e INVERTER de elevado rendimiento, con protección térmica incorporada y resistencia de carter. • Equipo de reducidas dimensiones con estructura autoportante, realizada en chapa galvanizada y pintada con polvo poliéster. • Ventiladores axiales de baja velocidad y palas aerodinámicas para reducir el nivel sonoro del equipo. Disponible accesorio opcional de ventiladores EC inverter estándar y EC inverter de alta presión disponible para conducir la descarga de aire (accesorios EC y ECH). • Válvula de expansión electrónica. • Control de condensación incluido de serie. Permite el funcionamieno continuo y eficiente del equipo con temperatura de aire exterior de hasta -20º C en modo frío. • Cuadro eléctrico que incluye interruptor general con bloqueo de puerta, fusibles, relés térmicos de protección de los compresores, termocontactos para los ventiladores. Contactos libres para conexiones externas. • Producción de agua caliente hasta 55º C en bomba de calor. Funcionamiento en calefacción con temperaturas exteriores de hasta -15º C. • Producción de agua fría hasta -8º C en modo enfriadora (accesorio BT). • El control del equipo ajusta rápida y continuamente las prestaciones del compresor inverter, de la bomba de circulación y de los ventiladores para garantizar las mejores prestaciones del equipo. Esto permite al equipo funcionar con un bajo contenido de agua, sin exigir el uso del depósito de inercia.
