# Enfriadora y bomba de calor aerotérmica aire-agua, RCO/RNO 225 de Ferroli. 226/80 kW

- Propiedad del archivo: CONSTRUNARIO
- Formato: FIEBDC-3/2012
- Programa: Construnario Versión 3.51
- Fecha de los precios: 27/01/2023
- Divisa: EUR

**RCORNO225** u Enfriadora y bomba de calor aerotérmica aire-agua, RCO/RNO 225 de Ferroli. 226/80 kW
• Equipo con gas refrigerante R410A (gama RCO). Disponible gama con gas refrigerante R454B de bajo GWP (gama RNO). • Versiones solo frío (R) y bomba de calor (P). • Equipo multicompresor con 2 circuitos frigoríficos con un total de 6, 8 o 10 compresores. • Compresor SCROLL de elevado rendimiento, con protección térmica incorporada y resistencia de carter. • Todos los equipos son de elevada eficiencia con SCOP 35ºC superior a 3,19. • Equipo de reducidas dimensiones con estructura autoportante, realizada en chapa galvanizada y pintada con polvo poliéster. • Ventiladores axiales de baja velocidad y palas aerodinámicas para reducir el nivel sonoro del equipo. Disponible accesorio opcional de ventiladores EC inverter estándar y EC inverter de alta presión disponible para conducir la descarga de aire (accesorios EC y ECH). • Las unidades de sólo enfriamiento están conformes a la legislación ErP 2021 para aplicaciones de proceso; para aplicación de confort están conformes añadiendo el accesorio EC o ECH (ventiladores EC inverter). • Control de condensación (accesorio CC) que permite el funcionamieno continuo y eficiente del equipo con temperatura de aire exterior de hasta -20º C en modo frío. • Cuadro eléctrico que incluye interruptor general con bloqueo de puerta, fusibles, relés térmicos de protección de los compresores, termocontactos para los ventiladores. Bornes para conexiones externas. • Producción de agua caliente hasta 50º C en bomba de calor. Funcionamiento en calefacción con temperaturas exteriores de hasta -10º C. • Producción de agua fría hasta -8º C en modo enfriadora (accesorio BT).
