# Mallas de protección baterías, referencia RP de Ferroli

- Propiedad del archivo: CONSTRUNARIO
- Formato: FIEBDC-3/2012
- Programa: Construnario Versión 3.51
- Fecha de los precios: 27/01/2023
- Divisa: EUR

**RP_FER** u Mallas de protección baterías, referencia RP de Ferroli
Mallas de protección baterías. De acero con tratamiento de cataforesis y pintura.
