# Depósito de inercia, SI de Ferroli

- Propiedad del archivo: CONSTRUNARIO
- Formato: FIEBDC-3/2012
- Programa: Construnario Versión 3.51
- Fecha de los precios: 27/01/2023
- Divisa: EUR

**SI_FER** u Depósito de inercia, SI de Ferroli
Depósito de inercia.
