# Bomba de calor aerotérmica compacta aire-agua, referencia 2CP000QF de la serie Omnia M 3.2 T de Ferroli. 21/22 kW

- Propiedad del archivo: CONSTRUNARIO
- Formato: FIEBDC-3/2012
- Programa: Construnario Versión 3.51
- Fecha de los precios: 27/01/2023
- Divisa: EUR

**2CP000QF** u Bomba de calor aerotérmica compacta aire-agua, referencia 2CP000QF de la serie Omnia M 3.2 T de Ferroli. 21/22 kW
Consultar precio y disponibilidad. • Capacidad para producción de agua caliente hasta 60ºC. El equipo puede proporcionar agua a 60ºC con temperatura exterior de hasta -10ºC. • Conectividad WIFI de serie. Control con conexión a una red WIFI disponible (WIFI a cargo del usuario). APP disponible para Android e iOS. • Entrada fotovoltaica y entrada de red inteligente Smart Grid Ready. Protección antihielo. Garantizada hasta una temperatura del aire exterior de -20ºC. • Kit hidráulico incluido en el interior del equipo con todos los elementos necesarios para una rápida y segura instalación. • Bomba modulante electrónica, flujostato, vaso de expansión, etc. Se suministra de serie con el equipo un filtro de agua Y (montaje a cargo del instalador). • Batería exterior con tratamiento anticorrosión (aletas de aluminio hidrofílico). • Se suministra de serie con el equipo una sonda de temperatura, para instalar en el depósito de ACS*. • Gestión en cascada de hasta 6 unidades y hasta 2 zonas con diferentes temperaturas de trabajo. • Capacidad para hibridarse con otros sistemas como puede ser una caldera de gas o gasóleo.
