# Placa de reparto KT 82x40 para tornillo tipo SF, caja 500 placas

- Propiedad del archivo: CONSTRUNARIO
- Formato: FIEBDC-3/2012
- Programa: Construnario VersiĆ³n 3.51
- Fecha de los precios: 06/03/2024
- Divisa: EUR

| Código | Ud | Descripción |
|---|---|---|
| 111098SIK | u | Placa de reparto KT 82x40 para tornillo tipo SF, caja 500 placas |
