# Panel de aislamiento de PIR con acabado en aluminio 50 micras espesor en ambas caras, Sikatherm® PIR AL de Sika. 100 mm

- Propiedad del archivo: CONSTRUNARIO
- Formato: FIEBDC-3/2012
- Programa: Construnario Versión 3.51
- Fecha de los precios: 06/03/2024
- Divisa: EUR

**564158SIK** m2 Panel de aislamiento de PIR con acabado en aluminio 50 micras espesor en ambas caras, Sikatherm® PIR AL de Sika. 100 mm
Sikatherm® PIR AL Panel de aislamiento de PIR con acabado en aluminio. Descripción del Producto Es un panel de aislamiento térmico aprobado por FM para cubiertas planas, revestido por ambas caras con una lámina de aluminio, adheridas al núcleo de aislamiento durante su proceso de fábricación. Sikatherm® PIR AL es un aislamiento rígido, resistente, duradero y ligero de poliisocianurato termoestable (PIR). Usos Aislamiento térmico colocado debajo de las membranas de impermeabilización Sikaplan® y Sarnafil®.
