# Membrana polimérica impermeable para cubiertas, Sikaplan®-12 G de Sika, 2.00 x 20, gris claro

- Propiedad del archivo: CONSTRUNARIO
- Formato: FIEBDC-3/2012
- Programa: Construnario Versión 3.51
- Fecha de los precios: 06/03/2024
- Divisa: EUR

**162861SIK** m2 Membrana polimérica impermeable para cubiertas, Sikaplan®-12 G de Sika, 2.00 x 20, gris claro
Sikaplan®-12 G Membrana polimérica impermeable para cubiertas. Descripción del producto La membrana SikaplanR-12 G (espesor 1,2 mm) es una membrana sintética impermeabilizante para cubiertas a base de policloruro de vinilo (PVC) de gran calidad, multicapa, reforzada que cumple con la norma EN 13956. Usos Membrana impermeabilizante de cubierta para cubiertas expuestas: - Colocación flotante y por fijación mecánica
