# Membrana polimérica impermeable para cubierta, Sikaplan®-15 G -03 de Sika, 2.00 x 20, gris claro

- Propiedad del archivo: CONSTRUNARIO
- Formato: FIEBDC-3/2012
- Programa: Construnario Versión 3.51
- Fecha de los precios: 06/03/2024
- Divisa: EUR

**162844SIK** m2 Membrana polimérica impermeable para cubierta, Sikaplan®-15 G -03 de Sika, 2.00 x 20, gris claro
Sikaplan®-15 G -03- Membrana polimérica impermeable para cubierta. Descripción del producto: La membrana Sikaplan®-15 G -03- (espesor 1.5 mm) es una membrana sintética impermeabilizante para cubiertas a base de policloruro de vinilo (PVC) de gran calidad, multicapa, reforzada que cumple con la norma EN 13956. Usos: Membrana impermeabilizante de cubierta para cubiertas expuestas: - Colocación flotante y por fijación mecánica.
