# Sistema de impermeabilización p/cubiertas vistas visitables c/memb. aplic. líquida MTC icure bajo olor 2.2 mm sin aisl. térmico

- Propiedad del archivo: CONSTRUNARIO
- Formato: FIEBDC-3/2012
- Programa: Construnario Versión 3.51
- Fecha de los precios: 06/03/2024
- Divisa: EUR
- Código: sika-sau (12/03/2024)

**PUSIK_161** m2 Sistema de impermeabilización p/cubiertas vistas visitables c/memb. aplic. líquida MTC icure bajo olor 2.2 mm sin aisl. térmico
M2 Solución para cubierta vista visitable mediante sistema con membranas de aplicación líquida con la tecnología MTC icure bajo olor. Estructura sistema SikaRoof® MTC icure bajo olor-22 de SIKA o similar, compuesto por: Capas de sellado de Sikalastic®-641 o similar, refuerzo con Sikalastic® Reemat Premium, capa base de Sikalastic®-631 o similar, imprimación del soporte mediante Sikalastic Metal Primer o similar. El sistema Sika Roof MTC icure bajo olor está en posesión del marcado CE con Aprobación Técnica Europea Nº ETA-14/0177, membrana de poliuretano de alta durabilidad, de reacción acelerada por la humedad, sin emisión de CO2, sin formación de burbujas, resistente a las raíces y reacción al fuego externo según la EN 13501-5 B Roof (T1)- B Roof (T4). Posibilidad de realización de "cubiertas frías", mediante el uso de la capa de acabado Sikalastic®-641 Ral 9016 o similar. Soporte de hormigón y capa de regularización (no incluido en el precio). Siguiendo las indicaciones de la Hoja Técnica del producto, incluyendo suministro de materiales, aplicación, medios auxiliares y eliminación de residuos al vertedero. Cumple los requisitos CTE.

| Código | Ud | Descripción | Rendimiento | Precio |
|---|---|---|---|---|
| 539542SIK | kg | Membrana líquida a base de poliuretano de altas prestaciones, de muy bajo olor, Sikalastic®-641 de Sika. Blanco (material) | 2.300 | 0 |
| 514526SIK | m2 | Malla de refuerzo de fibra de vidrio para el Sikalastic®-601 BC y el Sikalastic®-602 BR, Sika® Reemat Premium de Sika, blanco (material) | 1.100 | 0 |
| 501293SIK | kg | Membrana líquida a base de poliuretano de altas prestaciones, de muy bajo olor, versátil, Sikalastic®-631 de Sika. Rojo óxido (material) | 1.400 | 0 |
| 184046SIK | kg | Imprimación anticorrosiva bicomponente, para soportes de metal expuestos,Sikalastic® Metal Primer de Sika (material) | 0.440 | 0 |
| MOC001 | h | Oficial 1ª (mano de obra) | 0.220 | 0 |
| MOC004 | h | Ayudante (mano de obra) | 0.220 | 0 |

## Recursos

**539542SIK** kg Membrana líquida a base de poliuretano de altas prestaciones, de muy bajo olor, Sikalastic®-641 de Sika. Blanco
Sikalastic®-641 Membrana líquida de poliuretano de bajo olor para la impermeabilización de cubiertas. DESCRIPCION DEL PRODUCTO Sikalastic®-641 es una membrana líquida de poliuretano monocomponente, reforzada, de bajo olor y aplicación en frío. Proporciona un acabado impermeable estable a los rayos UV, continuo, elástico, de bajo mantenimiento, duradero y suave, utilizando la exclusiva tecnología i-Cure de Sika. El producto es adecuado para climas cálidos y climas fríos. USOS Sikalastic®-641 sólo puede ser utilizado por profesionales experimentados. - Sellador de los sistemas SikaRoof® i-Cure-12/15/18/22 tanto para proyectos de obra nueva como de rehabilitación - Capa base y capa de sellado de los sistemas con certificación ETA y de bajo olor Sikalastic®-641/-641 Economic, Standard, Enhanced, Premium y Premium con Fleece - Impermeabilización de estructuras con numerosos detalles como penetraciones, desagües, claraboyas y geometría compleja - Ampliación de la vida útil de Las cubiertas deterioradas o en mal estado - Sellador de alta reflectancia (blanco tráfico ~RAL 9016) para cubiertas frías - para Zonas sensibles a los olores - Sólo para uso exterior

**514526SIK** m2 Malla de refuerzo de fibra de vidrio para el Sikalastic®-601 BC y el Sikalastic®-602 BR
Sika® Reemat Premium (Decothane Reemat Premium) Malla de refuerzo de fibra de vidrio para el Sikalastic®-601 BC y el Sikalastic®-602 BR Descripción del producto Sika® Reemat Premium se emplea como refuerzo con las membranas de aplicación líquida Sikalastic®-601 BC y Sikalastic®-602 BR. Usos . Para los sistemas expuestos de cubiertas Sika®oof® MTC 18 y Sika®oof® MTC 22 . Para el sistema detalles Sika®oof® MTC Flashing . Para sistemas de cubiertas tapadas Sika®oof® MTC Green y Sika®oof® MTC Ballast . Para proyectos nuevos y de rehabilitación . Para cubiertas con muchos detalles y geometrías complejas incluso con accesibilidad limitada.

**501293SIK** kg Membrana líquida a base de poliuretano de altas prestaciones
Sikalastic®-631 Membrana de poliuretano monocomponente de bajo olor y capa base de los Sistemas SikaRoof® i-Cure. DESCRIPCION DEL PRODUCTO Sikalastic®-631 es una capa base de poliuretano, monocomponente, de bajo olor, aplicación en frío y elástica. Incorpora la exclusiva tecnología i-Cure de Sika y forma parte de los sistemas SikaRoof® i-Cure. USOS Sikalastic®-631 sólo puede ser utilizado por profesionales experimentados. El producto puede utilizarse para las siguientes aplicaciones de impermeabilización de cubiertas: - Capa base de los Sistemas SikaRoof®-12/-15/-18/-22 i-Cure - estructuras de cubiertas planas e inclinadas Totalmente expuestas - Proyectos de obra nueva y Rehabilitación - Detalles horizontales y verticales en torno a penetraciones, desagües, claraboyas y geometrías complejas - Ampliación de la vida útil de Las cubiertas deterioradas o en mal estado - Zonas sensibles que requieren un bajo nivel de olor El producto puede utilizarse en los siguientes sustratos: - Fibrocemento - membranas bituminosas - revestimientos bituminosos - Ladrillos - hormigón - Metales ferrosos - Pinturas / recubrimientos - Piedra - Baldosas cerámicas No vitrificadas - Madera

**184046SIK** kg Imprimación anticorrosiva bicomponente, para soportes de metal expuestos,Sikalastic® Metal Primer de Sika
Sikalastic® Metal Primer (Liquid Plastics Metal Primer) Imprimación anticorrosiva bicomponente, para soportes de metal expuestos, para aplicar antes de la aplicación de los sistemas de impermeabilización Sika®oof® MTC. Descripción del producto: Sikalastic® Metal Primer es una imprimación de curado por amidas, bicomponente y dura. Consiste en una capa base gris (comp.A) y un activador (comp. B). Usos: Imprimación anticorrosiva para soportes de metal expuestos, usado antes de la aplicación de los sistemas impermeabilizantes Sika®oof® MTC.
