# Solución para cubiertas de protección pesada sistema invertido con membrana de 1.5 mm de FPO SIKAPLAN 15 TB

- Propiedad del archivo: CONSTRUNARIO
- Formato: FIEBDC-3/2012
- Programa: Construnario Versión 3.51
- Fecha de los precios: 06/03/2024
- Divisa: EUR
- Código: sika-sau (12/03/2024)

**PUSIK_165** m2 Solución para cubiertas de protección pesada sistema invertido con membrana de 1.5 mm de FPO SIKAPLAN 15 TB
M2 Solución para cubierta de protección pesada mediante Sistema invertido consistente en; sobre el soporte de hormigón, suministro y colocación de una capa antipunzonante a base de geotextil de polipropileno con una dotación de 300 gr/m2 tipo Sarnafelt A 300 o similar, sobre el geotextil se colocará la membrana de FPO Sikaplan 15 TB o similar de 1.5 mm de espesor, de Sika, membrana de FPO base polipropileno, impermeable reforzada armada con un tejido de fibra de vidrio con gran resistencia a los microorganismos según norma suiza SIA V280/17 y a la perforación de raíces según ensayo FLL, membrana 100% ecológica libre de plastificantes y metales pesados, fijada perimetralmente y parte proporcional de remate en peto terminado en perfilería colaminada, colocación de capa de aislamiento a base de XPS de 100 mm, colocación de una capa antipunzonante a base de geotextil de polipropileno, con una dotación de 300 gr/m2 tipo Sarnafelt A 300 o similar, sobre aislamiento, suministro y colocación de capa de grava de al menos 50 mm y 80 kg/m2. Siguiendo las indicaciones de la Hoja Técnica del producto, incluyendo suministro de materiales, aplicación, medios auxiliares y eliminación de residuos al vertedero. Soporte de hormigón (no incluido en precio). Cumple los requisitos CTE.

| Código | Ud | Descripción | Rendimiento | Precio |
|---|---|---|---|---|
| 495917SIK | m2 | Membrana polimérica para impermeabilización de cubiertas con balasto, Sikaplan® TB-15 de Sika. Resistente a raíces, blanco (material) | 1.100 | 0 |
| PPFPO430SIK | m2 | Parte proporcional de remate en peto terminado en perfil colaminado, esquineras de refuerzo y sumideros de FPO (material) | 1.000 | 0 |
| 111162SIK | m2 | Capa de nivelación de polipropileno S-Felt A-300 de SIka. 300gr/m2 (2.00x50m) (material) | 2.300 | 0 |
| GENPLACXPS100 | m2 | Placa XPS e'=100 mm RC200 (material) | 1.250 | 0 |
| mt01ard030b | m3 | Grava (material) | 0.100 | 0 |
| MOC001 | h | Oficial 1ª (mano de obra) | 0.220 | 0 |
| MOC004 | h | Ayudante (mano de obra) | 0.150 | 0 |

## Recursos

**495917SIK** m2 Membrana polimérica para impermeabilización de cubiertas con balasto
Sikaplan® TB 15 Membrana polimérica de FPO para la impermeabilización de cubiertas de protección pesada. Descripción del producto: Es una membrana sintética impermeabilizante de espesor 1.5 mm, para cubiertas, multicapa, reforzada con un velo de fibra de vidrio no tejido y basada en poliolefinas flexibles de alta calidad (FPO) que contiene estabilizadores según la EN 13956. Sikaplan® Es una membrana de cubierta soldable mediante aire caliente, resistente a los rayos UV y diseñada para usarse en todas las condiciones climáticas globales. Usos: Membrana para la impermeabilización de cubiertas con protección pesada (por ej.: grava, losetas de hormigón, cubiertas ajardinadas) y/o cubiertas planas expuestas: . Cubiertas flotantes y de protección pesada . Cubiertas ajardinadas . Cubiertas técnicas . Cubiertas invertidas Membrana para la impermeabilización de cubiertas para la zona de unión de cubierta expuestas: . Zonas de unión y detalles de la membrana, es decir, uniones entre paramento horizontal y paramento vertical, uniones con lucernarios, etc. que son zonas permanentemente expuestas en las cubiertas de protección pesada con grava. . Zonas de unión y detalles en todo tipo de cubiertas expuestas impermeabilizadas con los sistemas Sikaplan ® TM.

**111162SIK** m2 Capa de nivelación de polipropileno S-Felt A-300 de SIka. 300gr/m2 (2.00x50m)
SARNAFELT A 300 Es una capa de nivelación fabricada de polipropileno. Usos Se usa como capa de nivelación entre las membranas Sarnafil® o Sikaplan® y las superficies rugosas. Características - Ventajas Resistente al betún. Imputrescible. Alta resistencia al ataque bacteriano. Certificados - Normas Reacción al fuego: clase E según la norma EN 13501-1. Sistema de gestión de calidad según la norma EN ISO 9001/14001.
