# Solución para cubiertas de protección pesada sistema invertido con membrana de 1.5 mm de PVC SIKAPLAN 15 SGmA

- Propiedad del archivo: CONSTRUNARIO
- Formato: FIEBDC-3/2012
- Programa: Construnario Versión 3.51
- Fecha de los precios: 06/03/2024
- Divisa: EUR
- Código: sika-sau (12/03/2024)

**PUSIK_167** m2 Solución para cubiertas de protección pesada sistema invertido con membrana de 1.5 mm de PVC SIKAPLAN 15 SGmA
M2 Solución para cubierta de protección pesada mediante Sistema invertido consistente en; sobre el soporte de hormigón, suministro y colocación de una capa antipunzonante a base de geotextil de polipropileno con una dotación de 300 gr/m2 tipo Sarnafelt A 300 o similar, sobre el geotextil se colocará la membrana de PVC Sikaplan 15 SGmA de 1.5mm de espesor o similar, de Sika, membrana de PVC, impermeable reforzada armada con un tejido de fibra de vidrio con gran resistencia a los microorganismos según norma suiza SIA V280/17 y a la perforación de raíces según ensayo FLL, membrana 100% ecológica, colocación de una capa antipunzonante a base de geotextil de polipropileno con una dotación de 300 gr/m2 tipo Sarnafelt A 300 o similar, colocación de capa de aislamiento a base de XPS, colocación de una capa antipunzonante a base de geotextil de polipropileno, con una dotación de 300 gr/m2 tipo Sarnafelt A 300 o similar, sobre aislamiento, suministro y colocación de capa de grava de al menos 50 mm y 80 kg/m2. Siguiendo las indicaciones de la Hoja Técnica del producto, incluyendo suministro de materiales, aplicación, medios auxiliares y eliminación de residuos al vertedero. Soporte de hormigón (no incluido en precio). Cumple los requisitos CTE.

| Código | Ud | Descripción | Rendimiento | Precio |
|---|---|---|---|---|
| 56130SIK | m2 | Membrana de PVC armadas con fibra de vidrio, Sikaplan®-SGmA 1.5 de Sika. 2.00 x 20, beige (material) | 1.100 | 0 |
| 111162SIK | m2 | Capa de nivelación de polipropileno S-Felt A-300 de SIka. 300gr/m2 (2.00x50m) (material) | 3.750 | 0 |
| PPPVC430SIK | m2 | Parte proporcional de remate en peto terminado en perfil colaminado, esquineras de refuerzo y sumideros de PVC (material) | 1.000 | 0 |
| GENPLACXPS100 | m2 | Placa XPS e'=100 mm RC200 (material) | 1.250 | 0 |
| mt01ard030b | m3 | Grava (material) | 0.100 | 0 |
| MOC001 | h | Oficial 1ª (mano de obra) | 0.220 | 0 |
| MOC004 | h | Ayudante (mano de obra) | 0.150 | 0 |

## Recursos

**56130SIK** m2 Membrana de PVC armadas con fibra de vidrio, Sikaplan®-SGmA 1.5 de Sika. 2.00 x 20, beige
Sikaplan®-SGmA 1.5 (Trocal® SGmA 1.5 mm) Membrana polimérica impermeable para cubiertas. Descripción del producto: La membrana Sikaplan®-SGmA 1.5 (Trocal® SGmA 1.5 mm) es una membrana sintética impermeabilizante para cubiertas a base de polivinilo de cloruro (PVC) de gran calidad, multicapas, reforzada con velo de fibra de vidrio que cumple con los requerimientos de la norma EN 13956. Usos: Membrana impermeabilizante para cubiertas de protección pesada (por ejemplo, grava, forjados de hormigón, cubiertas ajardinadas (intensivas, extensivas), terrazas con tráfico peatonal): - cubiertas flotantes con Protección pesada. - cubiertas ajardinadas. - Cubiertas técnicas.

**111162SIK** m2 Capa de nivelación de polipropileno S-Felt A-300 de SIka. 300gr/m2 (2.00x50m)
SARNAFELT A 300 Es una capa de nivelación fabricada de polipropileno. Usos Se usa como capa de nivelación entre las membranas Sarnafil® o Sikaplan® y las superficies rugosas. Características - Ventajas Resistente al betún. Imputrescible. Alta resistencia al ataque bacteriano. Certificados - Normas Reacción al fuego: clase E según la norma EN 13501-1. Sistema de gestión de calidad según la norma EN ISO 9001/14001.
