# Solución para cubiertas de protección pesada sistema tradicional con membrana de 1.8 mm de FPO SARNAFIL TG 66-18

- Propiedad del archivo: CONSTRUNARIO
- Formato: FIEBDC-3/2012
- Programa: Construnario Versión 3.51
- Fecha de los precios: 06/03/2024
- Divisa: EUR
- Código: sika-sau (12/03/2024)

**PUSIK_174** m2 Solución para cubiertas de protección pesada sistema tradicional con membrana de 1.8 mm de FPO SARNAFIL TG 66-18
M2 Solución para cubierta de protección pesada mediante Sistema tradicional consistente en; sobre el soporte de hormigón, suministro y colocación de capa de aislamiento a base de XPS de 100 mm, sobre el aislamiento se colocará la membrana de FPO Sarnafil TG 66-18 o similar de 1.8mm de espesor, de Sika, membrana de FPO base polipropileno, impermeable reforzada armada con un tejido de fibra de vidrio con gran resistencia a los microorganismos según norma suiza SIA V280/17 y a la perforación de raíces según ensayo FLL, membrana 100% ecológica libre de plastificantes y metales pesados, fijada perimetralmente mediante el sistema de repartición de cargas Sarnabar anclado al soporte mediante fijación Sarnafast SBF 6.0 o similar y correspondiente fijación de cordón tope Sarnafil T welding Cord o similar y parte proporcional de remate en peto terminado en perfilería colaminada, colocación de una capa antipunzonante a base de geotextil de polipropileno, con una dotación de 300 gr/m2 tipo Sarnafelt A 300 o similar, sobre la capa antipunzonante, suministro y colocación de capa de grava de al menos 50 mm y 80 kg/m2. Siguiendo las indicaciones de la Hoja Técnica del producto, incluyendo suministro de materiales, aplicación, medios auxiliares y eliminación de residuos al vertedero. Soporte de hormigón (no incluido en precio). Cumple los requisitos CTE.

| Código | Ud | Descripción | Rendimiento | Precio |
|---|---|---|---|---|
| 109824SIK | m2 | Membrana polimérica para la impermeabilización de cubiertas de protección pesada, Sarnafil® TG 66-18 de Sika. Espesor 1.8 mm (material) | 1.100 | 0 |
| PPFPO430SIK | m2 | Parte proporcional de remate en peto terminado en perfil colaminado, esquineras de refuerzo y sumideros de FPO (material) | 1.000 | 0 |
| GENPLACXPS100 | m2 | Placa XPS e'=100 mm RC200 (material) | 1.250 | 0 |
| 111162SIK | m2 | Capa de nivelación de polipropileno S-Felt A-300 de SIka. 300gr/m2 (2.00x50m) (material) | 1.150 | 0 |
| mt01ard030b | m3 | Grava (material) | 0.100 | 0 |
| MOC001 | h | Oficial 1ª (mano de obra) | 0.220 | 0 |
| MOC004 | h | Ayudante (mano de obra) | 0.150 | 0 |

## Recursos

**109824SIK** m2 Membrana polimérica para la impermeabilización de cubiertas de protección pesada
Sarnafil® TG 66-18 Membrana polimérica para la impermeabilización de cubiertas de protección pesada. Descripción del producto: Es una membrana sintética impermeabilizante de espesor 1.8 mm, para cubiertas a base de poliolefinas flexibles (FPO) de gran calidad, multicapa, reforzada con un velo de fibra de vidrio no tejido según la EN 13956. Es una membrana de cubierta soldable mediante aire caliente, resistente a la radiación UV, diseñada para usarse en todas las condiciones climáticas. Usos: Membrana para la impermeabilización de cubiertas con protección pesada (por ej: grava, losetas de hormigón, cubiertas ajardinadas) y/o cubiertas planas expuestas: . Cubiertas flotantes y de protección pesada . Cubiertas ajardinadas . Cubiertas técnicas . Cubiertas invertidas Membrana para la impermeabilización de cubiertas para la zona de unión de cubierta expuestas: . Zonas de unión y detalles de la membrana, es decir, uniones entre paramento horizontal y paramento vertical, uniones con lucernarios, etc. que son zonas permanentemente expuestas en las cubiertas de protección pesada. . Zonas de unión y detalles en todo tipo de cubiertas expuestas impermeabilizadas con los sistemas Sarnafil® TS 77 y TG 76.

**111162SIK** m2 Capa de nivelación de polipropileno S-Felt A-300 de SIka. 300gr/m2 (2.00x50m)
SARNAFELT A 300 Es una capa de nivelación fabricada de polipropileno. Usos Se usa como capa de nivelación entre las membranas Sarnafil® o Sikaplan® y las superficies rugosas. Características - Ventajas Resistente al betún. Imputrescible. Alta resistencia al ataque bacteriano. Certificados - Normas Reacción al fuego: clase E según la norma EN 13501-1. Sistema de gestión de calidad según la norma EN ISO 9001/14001.
