# Sist. imper. cubiertas ajardinadas extensivas c/membranas apl. líq. MTC icure bajo olor 1.2 mm c/aisl. térmico en pos. invertida

- Propiedad del archivo: CONSTRUNARIO
- Formato: FIEBDC-3/2012
- Programa: Construnario Versión 3.51
- Fecha de los precios: 06/03/2024
- Divisa: EUR
- Código: sika-sau (12/03/2024)

**PUSIK_186** m2 Sist. imper. cubiertas ajardinadas extensivas c/membranas apl. líq. MTC icure bajo olor 1.2 mm c/aisl. térmico en pos. invertida
M2 Solución para cubierta vista transitable en posición invertida mediante sistema con membranas de aplicación líquida con la tecnología MTC icure bajo olor. Estructura sistema SikaRoof® MTC icure bajo olor-12 de SIKA o similar, compuesto por: Imprimación del soporte mediante Sika Concrete Primer o similar, capa base de Sikalastic®-631 o similar, refuerzo con Sikalastic® Reemat Standard o similar, capa de sellado de Sikalastic®-641 o similar, colocación de una capa antipunzonante a base de geotextil de polipropileno con una dotación de 300 gr/m2 tipo Sarnafelt A 300 o similar, colocación de capa de aislamiento a base de XPS, suministro y colocación de capa filtrante Sarnavent Aquadrain 550 o similar, sustrato (mínimo 80 mm de espesor) y plantas, no incluido en precio. Siguiendo las indicaciones de la Hoja Técnica del producto, incluyendo suministro de materiales, aplicación, medios auxiliares y eliminación de residuos al vertedero. Soporte de hormigón (no incluido en precio). Cumple los requisitos CTE. El sistema Sika Roof MTC icure bajo olor está en posesión del marcado CE con Aprobación Técnica Europea Nº ETA-14/0177, membrana de poliuretano de alta durabilidad, de reacción acelerada por la humedad, sin emisión de CO2, sin formación de burbujas, resistente a las raíces y reacción al fuego externo según la EN 13501-5 B Roof (T1)- B Roof (T4). Soporte de hormigón y capa de regularización (no incluido en el precio). Siguiendo las indicaciones de la Hoja Técnica del producto, incluyendo suministro de materiales, aplicación, medios auxiliares y eliminación de residuos al vertedero. Cumple los requisitos CTE.

| Código | Ud | Descripción | Rendimiento | Precio |
|---|---|---|---|---|
| 539542SIK | kg | Membrana líquida a base de poliuretano de altas prestaciones, de muy bajo olor, Sikalastic®-641 de Sika. Blanco (material) | 1.050 | 0 |
| 502749SIK | m2 | Malla de refuerzo de fibra de vidrio para el SikalasticR-601 BC, Sika® Reemat Standard de Sika (material) | 1.100 | 0 |
| 501293SIK | kg | Membrana líquida a base de poliuretano de altas prestaciones, de muy bajo olor, versátil, Sikalastic®-631 de Sika. Rojo óxido (material) | 1.050 | 0 |
| 184047SIK | kg | Imprimación bicomponente para una adhesión fuerte y duradera entre el Sikalastic®-601 BC, el Sikalastic®-602 BR Sika® Concrete Primer de Sika (material) | 0.440 | 0 |
| 111162SIK | m2 | Capa de nivelación de polipropileno S-Felt A-300 de SIka. 300gr/m2 (2.00x50m) (material) | 1.150 | 0 |
| 110630SIK | m2 | Manto drenante para cubiertas ajardinadas, Sika® GR Aquadrain Extensivo de Sika (material) | 1.150 | 0 |
| GENPLACXPS100 | m2 | Placa XPS e'=100 mm RC200 (material) | 1.250 | 0 |
| MOC001 | h | Oficial 1ª (mano de obra) | 0.200 | 0 |
| MOC004 | h | Ayudante (mano de obra) | 0.200 | 0 |

## Recursos

**539542SIK** kg Membrana líquida a base de poliuretano de altas prestaciones, de muy bajo olor, Sikalastic®-641 de Sika. Blanco
Sikalastic®-641 Membrana líquida de poliuretano de bajo olor para la impermeabilización de cubiertas. DESCRIPCION DEL PRODUCTO Sikalastic®-641 es una membrana líquida de poliuretano monocomponente, reforzada, de bajo olor y aplicación en frío. Proporciona un acabado impermeable estable a los rayos UV, continuo, elástico, de bajo mantenimiento, duradero y suave, utilizando la exclusiva tecnología i-Cure de Sika. El producto es adecuado para climas cálidos y climas fríos. USOS Sikalastic®-641 sólo puede ser utilizado por profesionales experimentados. - Sellador de los sistemas SikaRoof® i-Cure-12/15/18/22 tanto para proyectos de obra nueva como de rehabilitación - Capa base y capa de sellado de los sistemas con certificación ETA y de bajo olor Sikalastic®-641/-641 Economic, Standard, Enhanced, Premium y Premium con Fleece - Impermeabilización de estructuras con numerosos detalles como penetraciones, desagües, claraboyas y geometría compleja - Ampliación de la vida útil de Las cubiertas deterioradas o en mal estado - Sellador de alta reflectancia (blanco tráfico ~RAL 9016) para cubiertas frías - para Zonas sensibles a los olores - Sólo para uso exterior

**502749SIK** m2 Malla de refuerzo de fibra de vidrio para el SikalasticR-601 BC, Sika® Reemat Standard de Sika
Sika® Reemat Standard (Decothane Reemat Standard) Malla de refuerzo de fibra de vidrio para el SikalasticR-601 BC Descripción del Producto Sika® Reemat Standard se emplea como refuerzo de la membrana de impermeabilización de aplicación liquida SikalasticR-601 BC. Usos . Para los sistemas de cubiertas expuestas SikaRoof® MTC 12 . Para proyectos nuevos y de rehabilitación . Para cubiertas con muchos detalles y una geometría complicada incluso con accesibilidad limitada . Para una ampliación de la vida de servicio efectiva en costes de cubiertas dañadas

**501293SIK** kg Membrana líquida a base de poliuretano de altas prestaciones
Sikalastic®-631 Membrana de poliuretano monocomponente de bajo olor y capa base de los Sistemas SikaRoof® i-Cure. DESCRIPCION DEL PRODUCTO Sikalastic®-631 es una capa base de poliuretano, monocomponente, de bajo olor, aplicación en frío y elástica. Incorpora la exclusiva tecnología i-Cure de Sika y forma parte de los sistemas SikaRoof® i-Cure. USOS Sikalastic®-631 sólo puede ser utilizado por profesionales experimentados. El producto puede utilizarse para las siguientes aplicaciones de impermeabilización de cubiertas: - Capa base de los Sistemas SikaRoof®-12/-15/-18/-22 i-Cure - estructuras de cubiertas planas e inclinadas Totalmente expuestas - Proyectos de obra nueva y Rehabilitación - Detalles horizontales y verticales en torno a penetraciones, desagües, claraboyas y geometrías complejas - Ampliación de la vida útil de Las cubiertas deterioradas o en mal estado - Zonas sensibles que requieren un bajo nivel de olor El producto puede utilizarse en los siguientes sustratos: - Fibrocemento - membranas bituminosas - revestimientos bituminosos - Ladrillos - hormigón - Metales ferrosos - Pinturas / recubrimientos - Piedra - Baldosas cerámicas No vitrificadas - Madera

**184047SIK** kg Imprimación bicomponente para una adhesión fuerte y duradera entre el Sikalastic®-601 BC
Sika® Concrete Primer Imprimación bicomponente para una adhesión fuerte y duradera entre el Sikalastic®-601 BC, el Sikalastic®-602 BR y los soportes cementosos. Descripción del producto Sika® Concrete Primer es una imprimación de poliurea en base disolvente, de dos componentes, de rápido curado, con alto contenido en sólidos. Usos Agente de adhesión para el Sikalastic®-601 BC, el Sikalastic®-602 BR y los soportes cementosos.

**111162SIK** m2 Capa de nivelación de polipropileno S-Felt A-300 de SIka. 300gr/m2 (2.00x50m)
SARNAFELT A 300 Es una capa de nivelación fabricada de polipropileno. Usos Se usa como capa de nivelación entre las membranas Sarnafil® o Sikaplan® y las superficies rugosas. Características - Ventajas Resistente al betún. Imputrescible. Alta resistencia al ataque bacteriano. Certificados - Normas Reacción al fuego: clase E según la norma EN 13501-1. Sistema de gestión de calidad según la norma EN ISO 9001/14001.

**110630SIK** m2 Manto drenante para cubiertas ajardinadas, Sika® GR Aquadrain Extensivo de Sika
Sika® GR Aquadrain Extensivo es un manto de drenaje para cubiertas ajardinadas confeccionado en base a fibras de Polipropileno (PP) reforzadas mecánicamente.
