# Solución para cubiertas técnicas transitables peatonal con membrana de 1.5 mm de FPO SARNAFIL TG 66-15 en posición invertida

- Propiedad del archivo: CONSTRUNARIO
- Formato: FIEBDC-3/2012
- Programa: Construnario Versión 3.51
- Fecha de los precios: 06/03/2024
- Divisa: EUR
- Código: sika-sau (12/03/2024)

**PUSIK_201** m2 Solución para cubiertas técnicas transitables peatonal con membrana de 1.5 mm de FPO SARNAFIL TG 66-15 en posición invertida
M2 Solución para cubierta técnica transitable peatonal mediante Sistema invertido consistente en; sobre el soporte de hormigón, suministro y colocación de una capa antipunzonante a base de geotextil de polipropileno con una dotación de 300 gr/m2 tipo Sarnafelt A 300 o similar, sobre el geotextil se colocará la membrana de FPO Sarnafil TG 66-15 o similar de 1.5 mm de espesor, de Sika, membrana de FPO base polipropileno, impermeable reforzada armada con un tejido de fibra de vidrio con gran resistencia a los microorganismos según norma suiza SIA V280/17 y a la perforación de raíces según ensayo FLL, membrana 100% ecológica libre de plastificantes y metales pesados, fijada perimetralmente mediante el sistema de repartición de cargas Sarnabar anclado al soporte mediante fijación Sarnafast SBF 6.0 o similar y correspondiente fijación de cordón tope Sarnafil T welding Cord o similar y parte proporcional de remate en peto terminado en perfilería colaminada, colocación de capa de aislamiento a base de XPS de 100 mm, colocación de una capa antipunzonante a base de geotextil de polipropileno, con una dotación de 300 gr/m2 tipo Sarnafelt A 300 o similar, suministro y colocación de capa de protección a base de hormigón, no incluido en precio. Siguiendo las indicaciones de la Hoja Técnica del producto, incluyendo suministro de materiales, aplicación, medios auxiliares y eliminación de residuos al vertedero. Soporte de hormigón (no incluido en precio). Cumple los requisitos CTE.

| Código | Ud | Descripción | Rendimiento | Precio |
|---|---|---|---|---|
| 109788SIK | m2 | Membrana polimérica impermeable para cubiertas, Sarnafil® TG 66-15 de Sika. Espesor: 1,5 mm (material) | 1.100 | 0 |
| PPFPO430SIK | m2 | Parte proporcional de remate en peto terminado en perfil colaminado, esquineras de refuerzo y sumideros de FPO (material) | 1.000 | 0 |
| 111162SIK | m2 | Capa de nivelación de polipropileno S-Felt A-300 de SIka. 300gr/m2 (2.00x50m) (material) | 2.300 | 0 |
| GENPLACXPS100 | m2 | Placa XPS e'=100 mm RC200 (material) | 1.250 | 0 |
| MOC001 | h | Oficial 1ª (mano de obra) | 0.220 | 0 |
| MOC004 | h | Ayudante (mano de obra) | 0.150 | 0 |

## Recursos

**109788SIK** m2 Membrana polimérica impermeable para cubiertas, Sarnafil® TG 66-15 de Sika. Espesor: 1,5 mm
Sarnafil® TG 66-15 Membrana polimérica impermeable para cubiertas. Descripción del producto Sarnafil® TG 66-15 (espesor 1,5 mm) es una membrana sintética impermeabilizante para cubiertas a base de poliolefinas flexibles (FPO) de gran calidad, multicapas, reforzada con un velo de fibra de vidrio no tejido, que contiene estabilizadores. Sarnafil® TG 66-15 es una membrana de cubierta soldable mediante aire caliente, resistente a la radiación UV, diseñada para usarse en todas las condiciones climáticas. La membrana Sarnafil® TG 66-15 se fabrica con un velo de fibra de vidrio no tejido para dar estabilidad dimensional. La membrana Sarnafil® TG 66-15 es la membrana de cubiertas Sarnafil® empleada en sistemas de protección pesada flotante y en trabajos detalles. La membrana Sarnafil® TG 66-15 no tiene tensiones en el momento de producción y tiene un transporte encapsulado sin riesgo de laminación o filtraciones de agua. La estabilidad dimensional de la membrana Sarnafil® TG 66-15 es excelente. Usos Membrana impermeable para cubiertas con protección pesada (por ejemplo: grava, losetas de hormigón, cubiertas ajardinadas) o cubiertas planas expuestas: . Cubiertas flotantes y de protección pesada . Cubiertas ajardinadas . Cubiertas transitables . Cubiertas invertidas . Membrana de cubierta expuesta para detalles y uniones: - Zonas de unión y detalles de la membrana, es decir, uniones entre paramento horizontal y paramento vertical, uniones con lucernarios, etc. que son zonas permanentemente expuestas en las cubiertas de protección pesada con grava. - Zonas de unión y detalle en todo tipo de cubiertas con la membrana Sarnafil® TS 77.

**111162SIK** m2 Capa de nivelación de polipropileno S-Felt A-300 de SIka. 300gr/m2 (2.00x50m)
SARNAFELT A 300 Es una capa de nivelación fabricada de polipropileno. Usos Se usa como capa de nivelación entre las membranas Sarnafil® o Sikaplan® y las superficies rugosas. Características - Ventajas Resistente al betún. Imputrescible. Alta resistencia al ataque bacteriano. Certificados - Normas Reacción al fuego: clase E según la norma EN 13501-1. Sistema de gestión de calidad según la norma EN ISO 9001/14001.
