# Sol. cub. técnicas transitables tráfico rodado c/mem. líquida de proyección en caliente Sikalastic 851R en posición invertida

- Propiedad del archivo: CONSTRUNARIO
- Formato: FIEBDC-3/2012
- Programa: Construnario Versión 3.51
- Fecha de los precios: 06/03/2024
- Divisa: EUR
- Código: sika-sau (12/03/2024)

**PUSIK_218** m2 Sol. cub. técnicas transitables tráfico rodado c/mem. líquida de proyección en caliente Sikalastic 851R en posición invertida
M2 Solución para cubierta técnicas transitables tráfico rodado mediante sistema invertido con membranas líquida de proyección en caliente mediante la aplicación de una imprimación a base de poliurea de dos componentes Sika® Concrete Primer o similar, aplicado con brocha o rodillo con un consumo de 0.3 a 0.5 kg/m2. El soporte para recibir esta imprimación debe tener unas resistencias mínimas de 25 N/mm2 a compresión y de 1.5 N/mm2 a tracción, posteriormente una capa impermeabilizante a base de poliuretano bicomponente líquido sin disolventes, de rápida polimerización, mediante proyección mecánica a alta presión, Sikalastic® 851 R o similar con un consumo aprox. de 2,2 kg/m2, suministro y colocación de una capa separadora a base de fieltro sintético geotextil de filamentos de polipropileno punzonado y ligado por termo presión, con una dotación de 300 gr/m2, Sarnafelt® A 300 o similar, aislamiento XPS de 100 mm, suministro y colocación de una capa separadora a base de fieltro sintético geotextil de filamentos de polipropileno punzonado y ligado por termo presión, con una dotación de 300 gr/m2, Sarnafelt® A 300,suministro y colocación de capa de protección a base de hormigón, no incluido en precio. Soporte de hormigón (no incluido en el precio). Siguiendo las indicaciones de la Hoja Técnica del producto, incluyendo suministro de materiales, aplicación, medios auxiliares y eliminación de residuos al vertedero. Cumple los requisitos CTE.

| Código | Ud | Descripción | Rendimiento | Precio |
|---|---|---|---|---|
| 184047SIK | kg | Imprimación bicomponente para una adhesión fuerte y duradera entre el Sikalastic®-601 BC, el Sikalastic®-602 BR Sika® Concrete Primer de Sika (material) | 0.400 | 0 |
| 498651SIK | kg | Poliuretano de reacción en caliente de aplicación con mecánica, Sikalastic®-851 R de Sika, gris (material) | 2.200 | 0 |
| 111162SIK | m2 | Capa de nivelación de polipropileno S-Felt A-300 de SIka. 300gr/m2 (2.00x50m) (material) | 2.300 | 0 |
| GENPLACXPS100 | m2 | Placa XPS e'=100 mm RC200 (material) | 1.250 | 0 |
| MOC001 | h | Oficial 1ª (mano de obra) | 0.220 | 0 |
| MOC004 | h | Ayudante (mano de obra) | 0.150 | 0 |

## Recursos

**184047SIK** kg Imprimación bicomponente para una adhesión fuerte y duradera entre el Sikalastic®-601 BC
Sika® Concrete Primer Imprimación bicomponente para una adhesión fuerte y duradera entre el Sikalastic®-601 BC, el Sikalastic®-602 BR y los soportes cementosos. Descripción del producto Sika® Concrete Primer es una imprimación de poliurea en base disolvente, de dos componentes, de rápido curado, con alto contenido en sólidos. Usos Agente de adhesión para el Sikalastic®-601 BC, el Sikalastic®-602 BR y los soportes cementosos.

**498651SIK** kg Poliuretano de reacción en caliente de aplicación con mecánica, Sikalastic®-851 R de Sika, gris
Sikalastic®-851 R Membrana bicomponente de aplicación por proyección, para impermeabilización de cubiertas. Descripción del producto: Es una membrana de poliuretano híbrido modificado, bicomponente, elástica y con capacidad de puenteo de fisuras. Sikalastic®-851 R sólo se puede aplicar con un equipo de proyección en caliente. Usos: Este producto sólo puede ser utilizado por profesionales especializados. Para su uso como membrana impermeabilizante en estructuras de cubierta plana e inclinada con capa superior adicional para la protección UV en las cubiertas expuestas. . Para su uso como una membrana de impermeabilización en cubiertas ajardinadas o con paisajismos. . Para su uso como membrana de impermeabilización para otras estructuras de hormigón y en áreas de hormigón sin tráfico con una capa superior adicional para protección UV.

**111162SIK** m2 Capa de nivelación de polipropileno S-Felt A-300 de SIka. 300gr/m2 (2.00x50m)
SARNAFELT A 300 Es una capa de nivelación fabricada de polipropileno. Usos Se usa como capa de nivelación entre las membranas Sarnafil® o Sikaplan® y las superficies rugosas. Características - Ventajas Resistente al betún. Imputrescible. Alta resistencia al ataque bacteriano. Certificados - Normas Reacción al fuego: clase E según la norma EN 13501-1. Sistema de gestión de calidad según la norma EN ISO 9001/14001.
