# Sol. cub. protección pesada pos. invertida ac. losa filtrante p/tránsito peatonal c/memb. líquida proy. caliente Sikalastic 851R

- Propiedad del archivo: CONSTRUNARIO
- Formato: FIEBDC-3/2012
- Programa: Construnario Versión 3.51
- Fecha de los precios: 06/03/2024
- Divisa: EUR
- Código: sika-sau (12/03/2024)

**PUSIK_229** m2 Sol. cub. protección pesada pos. invertida ac. losa filtrante p/tránsito peatonal c/memb. líquida proy. caliente Sikalastic 851R
M2 Solución para cubierta de protección pesada en posición invertida acabado losa filtrante 8+ para tránsito peatonal mediante sistema invertido con membranas líquida de proyección en caliente mediante la aplicación de una imprimación a base de poliurea de dos componentes Sika® Concrete Primer o similar, aplicado con brocha o rodillo con un consumo de 0.3 a 0.5 kg/m2. El soporte para recibir esta imprimación debe tener unas resistencias mínimas de 25 N/mm2 a compresión y de 1.5 N/mm2 a tracción, posteriormente una capa impermeabilizante a base de poliuretano bicomponente líquido sin disolventes, de rápida polimerización, mediante proyección mecánica a alta presión, Sikalastic® 851 R o similar con un consumo aprox. de 2,2 kg/m2, suministro y colocación de una capa separadora a base de fieltro sintético geotextil de filamentos de polipropileno punzonado y ligado por termo presión, con una dotación de 300 gr/m2, Sarnafelt® A 300 o similar, suministro y colocación de Sika Losa Filtrante o similar (constituida por una plancha de poliestireno extrusionado unida a una capa superior de mortero de cemento a base de agregados minerales seleccionados y aditivos especiales reforzada con fibras de polipropileno). Siguiendo las indicaciones de la Hoja Técnica del producto, incluyendo suministro de materiales, aplicación, medios auxiliares y eliminación de residuos al vertedero. Cumple los requisitos CTE.

| Código | Ud | Descripción | Rendimiento | Precio |
|---|---|---|---|---|
| 184047SIK | kg | Imprimación bicomponente para una adhesión fuerte y duradera entre el Sikalastic®-601 BC, el Sikalastic®-602 BR Sika® Concrete Primer de Sika (material) | 0.400 | 0 |
| 498651SIK | kg | Poliuretano de reacción en caliente de aplicación con mecánica, Sikalastic®-851 R de Sika, gris (material) | 2.200 | 0 |
| 432431SIK | m2 | Losa de impermeabilización, aislamiento y pavimentación para cubiertas invertidas, Sika Losa Filtrante 8+ (60x60x11.5cm) (material) | 1.000 | 0 |
| 111162SIK | m2 | Capa de nivelación de polipropileno S-Felt A-300 de SIka. 300gr/m2 (2.00x50m) (material) | 1.150 | 0 |
| MOC001 | h | Oficial 1ª (mano de obra) | 0.220 | 0 |
| MOC004 | h | Ayudante (mano de obra) | 0.150 | 0 |

## Recursos

**184047SIK** kg Imprimación bicomponente para una adhesión fuerte y duradera entre el Sikalastic®-601 BC
Sika® Concrete Primer Imprimación bicomponente para una adhesión fuerte y duradera entre el Sikalastic®-601 BC, el Sikalastic®-602 BR y los soportes cementosos. Descripción del producto Sika® Concrete Primer es una imprimación de poliurea en base disolvente, de dos componentes, de rápido curado, con alto contenido en sólidos. Usos Agente de adhesión para el Sikalastic®-601 BC, el Sikalastic®-602 BR y los soportes cementosos.

**498651SIK** kg Poliuretano de reacción en caliente de aplicación con mecánica, Sikalastic®-851 R de Sika, gris
Sikalastic®-851 R Membrana bicomponente de aplicación por proyección, para impermeabilización de cubiertas. Descripción del producto: Es una membrana de poliuretano híbrido modificado, bicomponente, elástica y con capacidad de puenteo de fisuras. Sikalastic®-851 R sólo se puede aplicar con un equipo de proyección en caliente. Usos: Este producto sólo puede ser utilizado por profesionales especializados. Para su uso como membrana impermeabilizante en estructuras de cubierta plana e inclinada con capa superior adicional para la protección UV en las cubiertas expuestas. . Para su uso como una membrana de impermeabilización en cubiertas ajardinadas o con paisajismos. . Para su uso como membrana de impermeabilización para otras estructuras de hormigón y en áreas de hormigón sin tráfico con una capa superior adicional para protección UV.

**432431SIK** m2 Losa de impermeabilización, aislamiento y pavimentación para cubiertas invertidas, Sika Losa Filtrante 8+ (60x60x11.5cm)
La Sika® Losa Filtrante+ está constituida por una plancha de poliestireno extrusionado unida a una capa superior de mortero de cemento a base de agregados minerales seleccionados y aditivos especiales reforzada con fibras de polipropileno.

**111162SIK** m2 Capa de nivelación de polipropileno S-Felt A-300 de SIka. 300gr/m2 (2.00x50m)
SARNAFELT A 300 Es una capa de nivelación fabricada de polipropileno. Usos Se usa como capa de nivelación entre las membranas Sarnafil® o Sikaplan® y las superficies rugosas. Características - Ventajas Resistente al betún. Imputrescible. Alta resistencia al ataque bacteriano. Certificados - Normas Reacción al fuego: clase E según la norma EN 13501-1. Sistema de gestión de calidad según la norma EN ISO 9001/14001.
