# SATE SIKATHERMOCOAT acabado COTETERM ACRYLIC SLX c/placa COTETERM EPS BCO 80 mm

- Propiedad del archivo: CONSTRUNARIO
- Formato: FIEBDC-3/2012
- Programa: Construnario Versión 3.51
- Fecha de los precios: 06/03/2024
- Divisa: EUR
- Código: sika-sau (12/03/2024)

**PUSIK_415** m2 SATE SIKATHERMOCOAT acabado COTETERM ACRYLIC SLX c/placa COTETERM EPS BCO 80 mm
Sistema de Aislamiento Térmico por el Exterior con ETE 06/0089 y clasificación reacción a fuego EN:13501 B-S1-d0, compuesto por SikaThermoCoat-7 ES 8cm formado por aluminio con un espesor de 0,7 mm cumpliendo la UNE-EN-485-2 y 485-4. Pegado de placas tipo COTETERM EPS blanco de un espesor de 80 mm, U'= 0,037 W/m2K y código de descripción (EPS - UNE EN 13163: L(2)-W(2)-T(1)-S(2)-P(5)-DS(N)2-DS(70,-)1-DS(70,90)1-MU60-BS150-CS(10)60-TR150-WL(T)5-GM100-SS50). Libres de hidrocarburos clorados y clorofluorocarbonados. Las placas serán adheridas con mortero COTETERM M, con una densidad en polvo: 1,35 gr/cm3, densidad en pasta: 1,45 gr/cm3, adherencia sobre hormigón > 0,8 N/mm2, conductividad térmica: 0,47 W/mK, coeficiente de difusión 5/20, R'=10,5 N/mm2, resistencia a flexotracción > 0,6 N/mm2, garantizando en todo momento un contacto mínimo del 60 % de la superficie de la placa. Las placas serán ancladas mecánicamente con espiga de expansión y anclaje de polipropileno COTETERM anclaje, diámetro 10 mm de taco, diámetro 60 mm de plato, debiendo de realizar una profundidad de taladro sobre soporte resistente de unos 50 mm y garantizar un empotramiento de unos 30 mm. Disponiendo de homologación europea ETA 14/0130. La disposición y la cantidad de fijaciones dependerá de la exposición del edificio y de su altura, disponiendo como mínimo de 6 ud/m2. Colocación de SikaThermoCoat-6 (lenght 2,5m) en aristas como refuerzo, así como en huecos, tomado con mortero tipo COTETERM M. Colocación de SikaThermoCoat-12 ES en zonas de huecos de ventanas. Colocación de SikaThermoCoat-10 ES en encuentro del sistema de aislamiento con la carpintería metálica. Colocación parte proporcional de COTETERM malla STD 167 de refuerzo en el ángulo de esquinas de ventanas y puertas. La superficie de placas se revestirá mediante mortero COTETERM M, armado con COTETERM malla STD 167 de 5x4 mm de luz, en fibra de vidrio con tratamiento antiálcalis y peso de 160 gr/m2, resistencia a tracción: 36,6 N/mm2 y espesor de 0,6 mm y revestida con COTETERM M. Clasificación Clase II con una resistencia al impacto de cuerpo duro > a 3 julios. Aplicación de capa de acabado decorativo mediante capa de preparación de Coteterm Fondo Marcado CE según EN 15824 y ETA 06/0089 y segunda capa de acabado Coteterm Acrylic SLX, revestimiento decorativo con aditivos siloxánicos de granulometría 1,5 mm de densidad 1,75 kg/m3, adherencia por tracción directa, UNE-EN 1542:1999 de 1,4 Mpa, permeabilidad al agua líquida, UNE-EN 1062-3:2008 de 0,1 kg/m2 h0,5.

| Código | Ud | Descripción | Rendimiento | Precio |
|---|---|---|---|---|
| 524566SIK | m | Perfil de sostenimiento de panel para sist. SATE, esp. 8 cm x 2,5m, Sika® ThermoCoat-7 ES de Sika (material) | 0.100 | 0 |
| 77643SIK | m | Esquineras perforadas para la colocación del aislamiento en los sistemas SATE, Sika Thermocoat-6 ES de Sika (material) | 0.500 | 0 |
| 524690SIK | m | Perfil de goteo para remate en esquinas horizontales, 250 cm, Sika® ThermoCoat-12 ES de Sika (material) | 0.100 | 0 |
| 524691SIK | m | Perfil marco de ventana, garantiza la estanqueidad a la lluvia batiente, 2,6 m, Sika® ThermoCoat-10 ES de Sika (material) | 0.200 | 0 |
| 635307SIK | u | Coteterm anclaje de Sika 90 mm ISO CE (P40-60) - Espiga expansión, fibra vidrio ref. c/poliamida y anclaje de polipropileno, 200 uds. (material) | 6.000 | 0 |
| 641830SIK | m2 | Placa (zona 1) 1000x600 mm e'=80 mm, Coteterm Placa EPS de Sika, blanco (material) | 1.000 | 0 |
| 635342SIK | kg | Adhesivo y endurecedor/fijador, Coteterm M de Sika. Blanco (material) | 9.000 | 0 |
| 635046SIK | m2 | Malla fibra de vidrio 1x50m, como refuerzo, Coteterm malla STD 167 de Sika (material) | 1.100 | 0 |
| 639484SIK | kg | Coteterm fondo de Sika, A008 - Imprimación de fondeo del sistema Coteterm listo al uso, alta adherencia (material) | 0.400 | 0 |
| 641291SIK | kg | Coteterm Acrylic SLX de Sika A167 - Revestimiento continuo orgánico siloxano (material) | 2.500 | 0 |
| MOC001 | h | Oficial 1ª (mano de obra) | 0.500 | 0 |
| MOC002 | h | Peón especialista (mano de obra) | 0.500 | 0 |
| MOC003 | h | Peón (mano de obra) | 0.400 | 0 |
| mt08aaa010a | m3 | Agua (material) | 0.010 | 0 |
| %CO3 | % | Medios auxiliares | 0 % |  |

## Recursos

**524566SIK** m Perfil de sostenimiento de panel para sist. SATE, esp. 8 cm x 2,5m, Sika® ThermoCoat-7 ES de Sika
Sika® ThermoCoat-7 ES

**77643SIK** m Esquineras perforadas para la colocación del aislamiento en los sistemas SATE, Sika Thermocoat-6 ES de Sika
Sika® ThermoCoat-6 ES

**524690SIK** m Perfil de goteo para remate en esquinas horizontales, 250 cm, Sika® ThermoCoat-12 ES de Sika
Sika® Thermocoat-12 ES

**524691SIK** m Perfil marco de ventana, garantiza la estanqueidad a la lluvia batiente, 2,6 m, Sika® ThermoCoat-10 ES de Sika
Sika® Thermocoat-10 ES

**635307SIK** u Coteterm anclaje de Sika 90 mm ISO CE (P40-60) - Espiga expansión
COTETERM ANCLAJE Anclaje mecánico de percusión. Descripción del producto Espiga de expansión de Poliamida reforzada con fibra de vidrio y anclaje de polipropileno. Usos . Exterior e interior . Paredes y techos. . Se emplea como espiga para la fijación mecánica en el sistema de aislamiento por el exterior COTETERM y como auxiliar para el sistema COTEGRAN CAL.

**641830SIK** m2 Placa (zona 1) 1000x600 mm e'=80 mm, Coteterm Placa EPS de Sika, blanco
COTETERM PLACA EPS BLANCO Panel de aislamiento. Descripción del producto: Panel de aislamiento en poliestireno expandido para sistemas de aislamiento térmico por el exterior. Usos: Para obra nueva o de rehabilitación: en superficies secas niveladas para su aislamiento externo.

**635342SIK** kg Adhesivo y endurecedor/fijador, Coteterm M de Sika. Blanco
COTETERM M Mortero de fijación y endurecedor de los sistemas COTETERM ETICS. Descripción del producto: Mortero para la adhesión y protección de paneles de aislamiento de los Sistemas de Aislamiento Térmico por el exterior COTETERM ETICS. Usos: Soportes: . Admisibles: . COTETERM PLACA EPS BCO: . EPS – EN 13163 – T2-L2-W2-S2-P4-DS(70)1-DS(70,90) BS150-CS(10)60-DS(N)2-TR150-WL(T)5-MU60. . EPS – EN 13163 – T2-L2-W2-S2-P4-BS125-CS(10)80-DS(N)2-TR150 . COTETERM PLACA EPS GRAFIT: . EPS – UNE EN 13163 – C2 W2 T2 S2 P4 . COTETERM PLACA XPS: . XPS – UNE EN 13164 – T1-CS(10/Y)200-DS(T+)-DLT(2)5-TR200-WL(T)07- MU150. . COTETERM PANEL MW: . MW - EN 13162: T5- DS(TH) -CS (10)10 -TR10 -WS- WL(P)-MU1 . MW-EN 13162: T5- DS(TH) -CS (10)20 - TR7,5 -WS - WL(P)-MU1 . No admisibles: . Superficies horizontales o inclinadas expuestas a la acción directa del agua de lluvia. . En casos no descritos consultar al Depto. Técnico.

**635046SIK** m2 Malla fibra de vidrio 1x50m, como refuerzo, Coteterm malla STD 167 de Sika
COTETERM MALLA STD 167 Refuerzo en el sistema de aislamiento por el exterior COTETERM. Descripción del producto: Malla de fibra de vidrio empleada como refuerzo del COTETERM M. Usos: Lugar de aplicación: Exterior e interior, paredes y techos. Soportes: COTETERM M

**641291SIK** kg Coteterm Acrylic SLX de Sika A167 - Revestimiento continuo orgánico siloxano
COTETERM ACRYLIC SLX Revestimiento decorativo con aditivos de siloxano en fase acuosa para decoración e impermeabilización de fachadas Descripción del producto Coteterm Acrylic SLX, también conocido como Sika-Wall®-6500 Acrylic 1.2 SLX, es un revestimiento acrílico mineral en dispersión acuosa para revestir fachadas y sistema Sikatherm® (SATE). Usos . Como protección y revestimiento decorativo para fachadas . Como mortero de acabado para sistemas de aislamiento térmico por el exterior (SATE) . Rehabilitaciones de fachadas Características . Bajo mantenimiento de la fachada . Acabado impermeable . Resistente a los álcalis del cemento . Impermeable al agua de lluvia y permeable al vapor de agua . Buena flexibilidad . Buena adherencia a los materiales de construcción más comunes . Fácil aplicación . Proyectable con equipo de aplicación común
