# Perfil de goteo para remate en esquinas horizontales, 250 cm, Sika® ThermoCoat-12 ES de Sika

- Propiedad del archivo: CONSTRUNARIO
- Formato: FIEBDC-3/2012
- Programa: Construnario Versión 3.51
- Fecha de los precios: 06/03/2024
- Divisa: EUR

**524690SIK** m Perfil de goteo para remate en esquinas horizontales, 250 cm, Sika® ThermoCoat-12 ES de Sika
Sika® Thermocoat-12 ES
