# Perfil marco de ventana, garantiza la estanqueidad a la lluvia batiente, 2,6 m, Sika® ThermoCoat-10 ES de Sika

- Propiedad del archivo: CONSTRUNARIO
- Formato: FIEBDC-3/2012
- Programa: Construnario Versión 3.51
- Fecha de los precios: 06/03/2024
- Divisa: EUR

**524691SIK** m Perfil marco de ventana, garantiza la estanqueidad a la lluvia batiente, 2,6 m, Sika® ThermoCoat-10 ES de Sika
Sika® Thermocoat-10 ES
